# Kämpchenstraße
Angebotsaufforderung (GAEB 90, DA83)
Währung: EUR
Auftraggeber: Amt 66.31

## Zusätzlicher Text
Baubeschreibung

1. Baubeschreibung

Das Amt für Verkehrswesen und Tiefbau der Stadt Mülheim an der Ruhr
plant die Fahrbahndeckschicht und Teile der Gehwegflächen auf der
Kämpchenstraße zwischen Südstraße und Paul- Essers- Straße zu fräsen und
die Deckschicht zu erneueren.Ferner sind als vorbeitende Arbeiten 2St
Rinneneinläufe mit Leitungen und 8St Abdeckungen umzubauen. Im
Kreuzungsbereich Paul Essers Straße sollen die eingebauten Pfosten durch
Einbau eines Hochbordsteins ersetzt werden. In diesem Bereich muß der
mit Gehwegplatten hergestellte Bereich beigearbeitet werden.

 Es wird empfohlen, die Örtlichkeit vor Angebotsabgabe zu besichtigen.

2. Bauablauf

1) Bauphase :
Rinneneinläufe  erneuern/umzurüsten und falls notwendig die teilweise
vorhandene Pflasterrinne 16/24/14 entsprechend bei zuarbeiten. Die
vorhandenen Schieber und Hydrantenkappen sind zu regulieren. Die
vorhandenen Schachtabdeckungen sind auszutauschen.Ferner wir die
Bordsteinführung im Bereich Paul Esser Straße in neuer Flucht versetzt
und teilweise sollen vorhandene Naturbordsteine reguliert
werden.Vorgesehene Bauzeit 2 KW.
2.) Bauphase
Gehweg und Fahrbahnflächen fräsen. Einbau von den Asphaltschichten Die
Fräsflächen werden vor Baubeginn mit der Bauleitung
festgelegt.Vorgesehene Bauzeit 1 KW.

2.1 Verkehrsführung

1.) Bauphase
Für die 1.) Bauphase soll die Kämpchenstraße zwischen der Südstraße und
der Paul - Essers - Straße voll gesperrt werden. Die Straßen An den
Sportstätten, Südstraße und Von-Bock-Straße sollen zu einer Sackgasse
ausgeschildert werden. Eine Umleitung sollte über die Kaiserstraße /
Paul Essers Straße / Oberstraße eingrichtet werden. Entsprechende
Hinweistafeln sind aufzustellen.

2.) Bauphase
Für die 1.) Bauphase soll die Kämpchenstraße zwischen der Südstraße
inkl. der Kreuzung  Paul - Essers - Straße voll gesperrt werden. Die
Straßen An den Sportstätten, Südstraße, Paul Essers Straße und
Von-Bock-Straße sollen zu einer Sackgasse ausgeschildert werden. Eine
Umleitung sollte über die Kaiserstraße /  Oberstraße und für den
ausfahrenden Verkehr über die Adolfstraße eingrichtet werden.
Entsprechende Hinweistafeln sind aufzustellen.

Die Zufahrt zur Baustelle und auch die Materialtransporte sollten über
die Südstraße erfolgen. Auf Grund der begrenzten Anzahl an möglichen
Wendeflächen ist eine längerer Rückwärtsfahrzeit mit entsprechenden
Fahrzeugen zu kalkulieren.

2.2 Bauzeit

Die Bauzeit beträgt 3 Wochen. Der Baubeginn soll im Mai 2025 erfolgen.

3. Baustelleneinrichtung

3.1 Flächen

Die Beschaffung von Flächen für die Baustelleneinrichtung (Lagerflächen,
Baubüros, usw.) obliegt dem AN. Wohnlager dürfen auf dem Gelände der
Baustelleneinrichtung nicht aufgestellt werden. Baumaterial und
Baumaschinen dürfen nicht auf Privatflächen gelagert oder abgestellt
werden.
Des Weiteren dürfen keine Aushubmassen und Baustoffen auf dem Weg
gelagert werden.

3.2 Verkehr

Die Kämpchenstraße wird überwiegend von Anliegern genutzt. Der
Baustellenverkehr hat sich der jeweiligen Verkehrssituation anzupassen.
Dadurch bedingte Leistungsdefizite sind bei der Angebotsabgabe mit zu
berücksichtigen und in die Einheitspreise mit einzurechnen.

Die Baustelle ist durch Anordnung von Lauf- und Übergängen jederzeit in
einem verkehrssicheren Zustand zu halten. Die Kosten dieser Maßnahmen
sind in die Position "Einrichten und Vorhalten der Baustelle"
einzurechnen.

Alle für die Aufrechterhaltung des Verkehrs notwendigen Maßnahmen
innerhalb der Baustelle wie Beschilderung, Beleuchtung, Sicherung usw.
sind Sache des AN. Für die Baumaßnahme ist rechtzeitig ein
Beschilderungsplan vom AN einzureichen und mit dem AG und dem
Ordnungsamt abzustimmen. Diese Leistungen sind in die Position
"Einrichtungen der Verkehrssicherung" einzurechnen.

Alle Verkehrsflächen, insbesondere die Fahrbahn und Gehwege sind stets
sauber zu halten.

3.3 Baustellenräumung

Nach Beendigung der Bauarbeiten hat der AN die Baustelle ordnungsgemäß
aufzuräumen, die nicht eingebauten Baustoffe abzufahren und die
Oberfläche in einem einwandfreien Zustand wieder herzustellen. Der AG
kann vor der restlichen Fertigstellung der Baumaßnahme anordnen,
Teilflächen zu räumen.

4. Bauabwicklung
Der Bieter muss den AG auf jeden Mangel hinweisen, den er in den
Zeichnungen, der Leistungsbeschreibung oder sonstigen Unterlagen
entdeckt und darf hieraus keinen Vorteil ziehen. Der Bieter ist
verpflichtet, sich vor Abgabe des Angebots über den Zustand der
Baustelle und der Voraussetzungen zur Ausführung der Arbeiten an Ort und
Stelle, ein klares Bild zu verschaffen.

4.1 Aufmaß und Abrechnung
Die für die Abrechnung notwendigen Feststellungen und Aufmaße sind dem
Fortgang der Bauarbeiten entsprechend gemeinsam mit der Bauleitung des
AG durchzuführen. Aus dem Aufmaß muss die Zuordnung zu den einzelnen
Titeln auch in der Massenaufstellung eindeutig hervorgehen bzw.
abrechnungsrelevante Angaben (Gehweg, Parkstreifen, Fahrbahn) enthalten.
Eine Abstimmung mit der Bauleitung des AG hat vor Erstellung
stattzufinden. Diese Aufmaße sind von der Bauleitung des AG sowie des AN
durch Unterschrift anzuerkennen.
Das Aufmaß von Leistungen, welches bei Weiterführung der Arbeiten nicht
mehr einwandfrei feststellbar ist, hat der AN rechtzeitig bei der
Bauleitung des AG anzumelden. Versäumt der AN das gemeinsame Aufmaß
dieser Leistungen, so liegt es in der Entscheidung des AG, ein nach
seiner Meinung geeignetes Verfahren für die Feststellung der
verbindlichen Maße zu wählen. Daraus entstehende Kosten gehen zu Lasten
des AN.

4.2 Eigenüberprüfungen
Der AN hat für alle gelieferten und eingebauten Baustoffe, Bauteile und
Bauleistungen, für die die Durchführung von Eignungsprüfungen in den
technischen Vorschriften vorgesehen ist, rechtzeitig vor der Lieferung,
vor dem Einbau oder mit der Herstellung, diese Eignungsprüfungen
unaufgefordert und unentgeltlich durchzuführen und deren Ergebnisse dem
AG rechtzeitig zur Erstellung der Bauleistung vorzulegen.

4.3 Bauleitung des AN

Der AN benennt dem AG unmittelbar nach Vertragsabschluss eine geeignete
Fachkraft als verantwortlichen Bauleiter, sowie seinen Vertreter. Der AN
stellt sicher, dass der Bauleiter bzw. sein Stellvertreter für die Dauer
der Ausführung der Leistung vor Ort auf der Baustelle anwesend ist. Die
dadurch entstehenden Kosten sind durch die Vertragspreise abgegolten.

4.4 Abnahme

Die Prüfung und Feststellung von Teilen der Leistung durch den AG, die
durch den Fortschritt der Bauarbeiten der Prüfung und Feststellung
entzogen werden, ist vom AN rechtzeitig vorher bei der Bauleitung des AG
zu beantragen. Unterlässt der AN die Anmeldung, so trägt er alle Kosten
für die Maßnahmen, welche zur Durchführung einer nachträglichen Prüfung
nötig sind.
Nach Fertigstellung der Leistung hat die "förmliche" Abnahme gemäß § 12
Nr.4 VOB/B stattzufinden, ohne Rücksicht darauf, ob die Leistung bereits
vom AG benutzt wird. Eine stillschweigende oder fiktive Abnahme ist
ausgeschlossen.

5. Entsorgung / Wiederverwertung Ausbaustoffe

5.1 Entsorgungskonzept + Begleitscheine

Das Begleitscheinverfahren wird entsprechend der beigefügten Darstellung
für gefährliche Abfälle verwendet die dem Abfallschlüssel 17 03 01
zugeordnet sind Die Abfuhr ist frühzeitig mit den AG unter Nennung des
Beförderers oder ggf. alternativen Entsorgers abzustimmen.
Es liegt ein Entsorgungsnachweis beim Entsorger Eurovia Industrie GmbH,
Oberhausen vor, über den abgefahren werden kann.
Für Aufbruchgut mit PAK-/ bzw. Bezo[a]pyrenwerten unterhalb von 1.000
bzw. 50 mg / kg ist die Entsorgung über Abfallschlüssel 17 03 02
vorgesehen.
Es gilt die Satzung über die Vermeidung, Verwertung und Beseitigung von
Abfällen in der Stadt Mülheim an der Ruhr (Abfallwirtschaftssatzung) vom
16.12.2015 in der Fassung der zweiten Änderungssatzung vom 08.11.2018.

5.2 Entsorgung / Verwertung von Ausbaustoffen nach DepV
Ausbaustoffe, welche nach DK I-III deklariert wurden sind einer
entsprechenden Entsorgung / Deponierung oder Verwertung zuzuführen.
Eine entsprechende Zertifizierung der Anlage ist vor Abfuhr des
Materials  vorzulegen. Eine Annahmeerklärung gemäß DepV ist vor der
ersten Abfuhr vorzulegen.

5.3 Hinweise zur Ersatzbaustoffverordnung

Es gilt die Ersatzbaustoffverordnung (folgend EBV)

Aufnehmen von mineralischen Abfällen nach EBV:
Bei der Aufnahme von Bodenaushub hat eine Separation des Materials
stattzufindenen. Das Material ist unmittelbar auf LKW zu verladen und
abzufahren.
Abfuhr von mineralischen Abfällen nach EBV:
Das Aushubmaterial muss einer Aufbereitungsanlage zugeführt werden. Die
Annahmestelle hat bei Anlieferung eine Annahmekontrolle nach § 3 EBV
durchzuführen. Die Dokumentation nach Absatz (1) 1-5 ist dem AG
vorzulegen.
Anlieferung und Einbau von RC-Material / MEB nach EBV:
Die Aufbereitungsanlage hat vor der Anlieferung und Einbau einen
Eignungsnachweis (EgN), die Werksseitige Produktionskontrolle (WPK)
sowie die Fremdüberwachung (FÜ) nach §§ 5-7 EBV darzulegen. Die
Unterlagen sind dem AG vor Anlieferung und Einbau zur Verfügung zu
stellen.
Die Original-Lieferscheine über das eingebaute Material sind im Umfang
nach § 25 EBV dem AG einzureichen. Die Lieferscheine sind zusätzlich in
den entsprechenden Tagesberichten aufzuführen.
Anzeigepflicht:
Im Zuge der Maßnahme sind ausschließlich MEB der Güte BM-0, BG-0, SKG,
GS-0 bzw. RC-1 einzubauen. Eine behördliche Anzeigepflicht nach § 22 EBV
entfällt somit.
5.4 Bodengutachten

Bodengutachten liegt als Anlage bei

6. Baumschutz

Die Vorschriften der RAS-LP 4, DIN 18920 und die Baumschutzsatzung der
Stadt Mülheim an der Ruhr sind zwingend zu beachten.

7. Hinweis

Seitens der Stadt Mülheim an der Ruhr gibt es ein festgelegtes
Verwaltungsverfahren für Aufbrüche in öffentlichen Verkehrsflächen. Dies
gilt hauptsächlich für kleinere Maßnahmen insbesondere für Versorger. Es
AN erklärt sich bereit die bezüglich der Gewährleistungsansprüche
notwendigen Tätigkeiten auszuführen. Die Abwicklung und Finanzierung
erfolgt über den Versorger/Veranlasser gemäß vorab festgelegter
schriftlicher Regelung.

Es wird ausdrücklich auf die Bestimmung der DIN 18299 2.1.1 VOB/C
hingewiesen.
Die Leistungen umfassen auch die Lieferung der dazu gehörigen Stoffe und
Bauteile, einschließlich Abladen und Lagern auf der Baustelle.

## Neuanlage LV durch TWIEGEMA
Datum: 21.03.25

### 1 Baustelleneinrichtung

**1.1 Baustelle einrichten, vorhalten und abräumen**
Baustelle einrichten, vorhalten und abräumen

Geräte, Werkzeuge und sonstige Betriebsmittel, die zur
vertragsgemäßen Durchführung der Bauleistungen
erforderlich sind, auf die Baustelle bringen,
bereitstellen und soweit der Geräteeinsatz nicht
gesondert berechnet wird, einschließlich der dafür
notwendigen Arbeiten betriebsfertig aufstellen. Die
erforderlichen festen Anlagen herstellen.

Baubüros, Werkstätten, Lagerschuppen und dergleichen,
soweit erforderlich, antransportieren, aufbauen und
einrichten. Ver- sowie Entsorgungseinrichtungen für die
Baustelle, soweit erforderlich, herstellen.
Wohnlager dürfen auf dem Gelände der
Baustelleneinrichtung nicht aufgestellt werden.

Die Wegetrasse darf nicht für die Lagerung von
Aushubmassen, Baustoffen und Baumaschinen genutzt
werden.

Bei Bedarf Zufahrtswege zur Baustelle sowie Lagerplätze
im Baustellenbereich anlegen. Oberbodenarbeiten
einschl. Beseitigen von Aufwuchs für die
Baustelleneinrichtung, soweit erforderlich, ausführen.

Die Beschaffung von Flächen für die
Baustelleneinrichtung obliegt dem AN.

Kosten für Vorhalten, Unterhalten und Betreiben der
Geräte, Anlagen und Einrichtungen einschließlich
Mieten, Pacht, Gebühren und dergleichen werden nicht
mit dieser Pauschale, sondern mit den Einheitspreisen
der betreffenden Teilleistungen vergütet.

Soweit nicht für bestimmte Leistungen (z.B.
Bedarfsleistungen) für das Einrichten der Baustelle
gesonderte Positionen im Leistungsverzeichnis enthalten
sind, gilt die Pauschale für alle Leistungen sämtlicher
Abschnitte des Leistungsverzeichnisses.
Einzurechnen ist die Bewachung der Baustelle, auch
während der arbeitsfreien Zeit, innerhalb der gesamten
Bauzeit.

Während der Bauzeit sind am Tage der Müllabfuhr, die
Müllgefäße bzw. der zugelassene Sperrmüll der Anlieger
vor Eintreffen der Müllfahrzeuge an den von ihnen
benutzbaren Fahrweg zu transportieren. Die Müllgefäße
sind nach der Entleerung unverzüglich zurückzubringen.

Baustelle von allen Geräten, Anlagen, Einrichtungen und
dergleichen ordnungsgemäß räumen.

Die nicht eingebauten Baustoffe abfahren, sowie die
Oberfläche in einem einwandfreien Zustand wieder
herstellen.
Benutzte Flächen und Wege sind entsprechend dem
ursprünglichen Zustand, unter Wahrung der
landschaftpflegerischen Belange, ordnungsgemäß
herzurichten und  Verunreinigungen zu beseitigen.

Der AG kann anordnen, dass fertiggestellte Teilflächen
zu räumen sind.
Menge: 1,000 psch

**1.2 Verkehrssicherung Einrichten, Vorhalten, Räumen**
Verkehrssicherung Einrichten, Vorhalten, Räumen

Die Position beinhaltet die verkehrssichere Absperrung,
Beschilderung (auch Hinweisschilder Fußgänger und
Radfahrerhinweis, Überleitungs-, Verschwenkungs-,
Fahrstreifen-, Einengungs- und Aufweitungstafeln) incl.
der Gelbmarkierung gemäß AO sowie das durch den
Baufortgang erforderlich werdende mehrmalige Umsetzen
dieser Anlagen nebst Überwachung und Unterhalten, auch
an Tagen ohne Baueinsatz nach den Richtlinien der StVO,
der RSA, ZTV-SA sowie in der aktuellen Fassung, sowie
der ASR A5.2.

Diese Position beinhaltet auch das Vorhalten und die
spätere Räumung der gesamten Sicherungseinrichtung
durch den AN.

Die Pauschale gilt für die gesamte Bauzeit und umfasst
alle hierfür erforderlichen Lieferungen, das mehrmalige
Umsetzen, Vorhalten der verkehrssicheren Absperrung und
Erstellung der Verkehrsführungspläne durch den AN für
die Durchführung der gesamten Arbeiten mit den
anfallenden Kosten und Gebühren.

Die Anträge sowie die Verkehrsführungspläne sind von
einer Fachfirma für Verkehrstechnik zu erstellen und 14
Tage vor Baubeginn 3-fach zur Genehmigung an Amt 32 -
Herrn Döring 02 08 / 455 32 74,
jens.doering@muelheim-ruhr.de einzureichen.

Der Bauleitung sind alle Anträge entsprechend als Cc
per Mail zuzustellen. Ein weiterer Verteiler wird ggfs.
nach Abstimmung bekannt gegeben. Dem AG ist ein
verbindlicher Ansprechpartner des Verkehrssicheres mit
aktuellen Kontaktdaten zu benennen, über eine
Vertretungsregelung ist entsprechend unaufgefordert zu
informieren.

Eine gültige AO gemäß § 45 StVO muss vor Beginn der
jeweiligen Bauphase in angeordneter Form vorliegen,
etwaige Verzögerungen gehen zu Lasten des AN.

Hierzu erforderliche Ortstermine sind durch den AN
entsprechen rechtzeitig zu organisieren. Einladungen
hierzu sowie das Besprechungsergebnis sind durch den
Verkehrssicherer schriftlich zur protokollieren und an
alle Beteiligen zu versenden. Ein entsprechender
Verteiler wird zu Beginn der Maßnahme bekannt gegeben.

Gebühren sind für die Sperrgenehmigung und Nutzung der
in Anspruch genommenen Flächen zu erfragen.
Einzurechnen sind alle baulichen Maßnahmen zur
Aufrechterhaltung und Sicherung der Zugänge und
Zufahrten im Baustellenbereich. Die Abrechnung erfolgt
entsprechend anteilig gemäß der Bauphasen.
Menge: 1,000 psch

### 2 Straßenbauarbeiten

**2.1 Decke fräsen 3 - 5 cm**
Decke fräsen. bis 3 - 5 cm

Bituminöse Befestigung, bestehend aus Deck-, Binder und
Tragschicht durch den AN fräsen, aufnehmen, laden und
einer Wiederverwertung zuzuführen.

Frästiefe im Mittel 3-5 cm.

Bereich: Fahrbahnbereich

Das Aufbruchgut geht in das Eigentum des AN über und
ist gemäß Kreislaufwirtschaftsgesetz KrWG einer
Wiederverwertung zuzuführen.
Menge: 2550,000 m2

**2.2 Decke fräsen 4 - 8 cm**
Decke fräsen. bis 4 - 8 cm

Bituminöse Befestigung, bestehend aus Deck-, Binder und
Tragschicht durch den AN fräsen, aufnehmen, laden und
einer Wiederverwertung zuzuführen.

Frästiefe im Mittel 4-8 cm.

Bereich: Gehwegbereich

Das Aufbruchgut geht in das Eigentum des AN über und
ist gemäß Kreislaufwirtschaftsgesetz KrWG einer
Wiederverwertung zuzuführen.
Menge: 350,000 m2

**2.3 Zulage: PAK-haltige Material aufbrechen, entsorgen (Abfallschlüssel 17 03 01) PAK >= 1000 mg/kg und /oder Benzo(a)pyren >=50 mg/kg**
Wie Position 2.2 jedoch:

teerhaltiger Straßenaufbruch (gefährlicher Abfall)

Als Zulage zu Position 2.7 und 2.8

Das aufgenommene PAK-haltige Material (Abfallschlüssel
17 03 01) ist entsprechend zu verwerten. Entgegen der
Zielpositionen verbleibt das teerhaltige Material bis
zur Entsorgerannahme im Eigentum des AG. Mit der
Annahme erfolgt der Eigentumsübergang auf den
Entsorger.

Poisition umfasst auch den Mehraufwand beim lösen,
lagern, laden und transportieren für das Separieren des
Materials aus Teilflächen.

Die Kosten für das elektronische
Verwertungsnachweisverfahren, die
Begleitscheingebühren, den Transport, die
Entsorgung/Verwertung und die Transportgenehmigung sind
mit einzukalkulieren.

Beim Ausbau des teerhaltigen Materials sind die
Bestimmungen nach TRGS 551 - Teer und andere
Pyrolyseprodukte aus organischem Material, zu beachten.

Alle erforderlichen Maßnahmen zur Gewährleistung der
Arbeitssicherheit (Verhinderung von Staubbildung durch
bewässern o.ä., Tragen von Atemschutz,
usw.) für die Aufnahme von gefahrstoffhaltigen
Materialien nach Gefahrstoffverordnung (z.B.
Benzoapyren > 50mg/kg) sind einzurechnen.

PAK >= 1000 mg/kg und /oder Benzo(a)pyren >=50 mg/kg

Kaltmischverfahren - eingeschränkter Einbau (Deponie)

Bereich Fahrbahn:
Bereich Gehweg:
Menge: 260,000 t

**2.4 Kantenschnitt an der Asphaltschicht herstellen**
Kantenschnitt an der Asphaltschicht herstellen

Kantenschnitt an der vorhandenen Asphaltschicht und den
Auffüllungsmaterialien mit einem Schneidegerät
herstellen. An den Ecken müssen die Schnitte in voller
Tiefe über Kreuz so ausgeführt werden, dass die volle
Schichtdicke gewährleistet ist.

Schnittiefe: im Mittel 10 cm Naßschnitt.
Bereich: Quernähten an den Anschlüssen zum Altbestand
zur Fahrbahn

Das Aufbruchgut geht in das Eigentum des AN über und
ist gemäß Kreislaufwirtschaftsgesetz KrWG einer
Wiederverwertung zuzuführen.
Menge: 105,000 m

**2.5 Verschmutzte Fläche reinigen**
Verschmutzte Asphaltfläche reinigen

Verschmutzte Fläche eines bituminösen Belags, bzw.
Untergrund aus Schotter, von Hand, mit einem Laubbläser
oder mit der Kehrmaschine, gegebenenfalls unter
Verwendung von Wasser, reinigen.
Menge: 2900,000 m2

**2.6 Bankette freilegen Bereich Gehwege**
Bankette freilegen Bereich Gehweg

Bankette entlang der alten Gehwegbefestigung freilegen.

Breite ca. 0,30 m
Tiefe ca. 0,15 m
Boden mit Bewuchs.
Bereich : Gehwege

Das Aufbruchgut geht in das Eigentum des AN über und
ist gemäß Kreislaufwirtschaftsgesetz KrWG einer
Wiederverwertung zuzuführen.
Menge: 115,000 m

**2.7 Kappen in Asphaltflächen anpassen**
Kappen in Asphaltflächen anpassen

Einbauteile (Hydranten-, Schieberkappen und dgl.)
freilegen und auf neue Höhe setzen (auf
Auflagerplatte). Umpflasterung aufnehmen und entsorgen.
Freigelegten Bereich mit entsprechendem Material
verfüllen.
Defekte Kappen sind bei dem entsprechenden Betreiber zu
melden und durch den Betreiber angeliefertes Material
zu ersetzen.

Einbauteil in Fahrbahn.
Einbauteil in Asphalt-Befestigung höher setzen bis 10
cm.
Verfüllung = Beton und Asphaltmischgut.

Das Aufbruchgut geht in das Eigentum des AN über und
ist gemäß Kreislaufwirtschaftsgesetz KrWG einer
Wiederverwertung zuzuführen.
Menge: 8,000 St

**2.8 Bitumenemulsion aufsprühen**
Bitumenemulsion aufsprühen

Bitumenemulsion zur Herstellung des Schichtenverbundes
nach TL PmOB aufsprühen. In Verkehrsflächen bis Bk 0,3

Unterlage:  Asphaltbefestigung.
Bindemittel:  C40BF1-S
Bindemittelmenge:  0,3 kg/m²
Aufbringung:  Maschinell
Bereich:  Fahrbahn

Aufbringung erst unmittelbar vor dem neuen
Schichteinbau.
Aufbringung auf der bestehenden Asphalttragschicht
Menge: 2900,000 m2

**2.9 Anschlüsse mit Bitumenfugenband herstellen**
Anschlüsse mit Bitumenfugenband herstellen

Anschlüsse an bestehende Decke oder Bauteile in der
Dicke der Asphaltdeckschicht mit schmelzbarem Bitumen-
Dichtungsband herstellen.
Vor dem Einbau der Deckschicht vorhandene Wandung
säubern, soweit erforderlich trocknen und mit
Voranstrich versehen.
Nach dem Trocknen des Voranstriches, Dichtungsband an
der zu verklebenden Seite leicht anschmelzen und an die
Wandung gleichmäßig anpressen.

Die Herstellerangaben müssen eingehalten werden.

Anschluss längs und quer.

Bereich:  Anschluss ländlichen Weg
Fugenbandhöhe: 4,5 cm
Fugenbandbreite:  10 mm
Menge: 81,000 m

**2.10 Nahtkleber aufbringen**
Nahtkleber aufbringen

Vorbehandlung von Mittel- und Anschlussnähten der
Asphaltbetonschicht mit Bitumennahtkleber, hochflexibel
und standfest. Maschinell und manuell verarbeitbar.

Der Kleber ist mit einer Masse von 25 g/m bei einer
Schichtdicke von 4 cm, unmittelbar vor Einbau der zu
verbindenden Asphaltbetondecke, maschinell oder manuell
aufzubringen.
Menge: 320,000 m

**2.11 Asphalttragschicht AC 22 TN, Vorprofilierung (Tonneneinbau)**
Asphalttragschicht AC 22 TN, Vorprofilierung
(Tonneneinbau)

Asphaltmischgut nach TL Asphalt-StB 07, Fassung 2013,
liefern und nach ZTV Asphalt StB 07, Fassung 2013,
gemäß Belastungsklasse 0,3 in die Verkehrsfläche
einbauen und verdichten.

Einbau mit dem Fertiger, bei nicht vom Fertiger zu
erreichenden Flächen, Einbau von Hand.

Der Einbau der Asphattragschicht erfolgt als
Vorprofilierung an Stellen, an denen die Fahrbahn
tiefere Schlaglöcher aufweist und die Gefällesituation
geändert wird.

Asphalttragschicht:  AC 22 TN
Bindemittel Bitumen: 70/100 nach DIN EN 12591
Zur Profilierung des Oberbaus

Bei der Abrechnung müssen die von der Bauleitung
abgezeichneten  Wiegekarten vorliegen.
Menge: 25,000 t

**2.12 AC 22 BS 50/70, Profilausgleich**
AC 11 BS 50/70 nach ZTV Aspahlt-StB 07/13 und
Tl-Asphalt liefern und heiß einbauen. Einbau mit
Fertiger bei nicht mit dem Fertiger zu erreichenden
Anpassungsbereichen, Einbau von Hand.

Bindemittel:  50/70
Einbaudicke:  ca.3 - 6cm cm
Abrechnungseinbaugewicht:  Tonneneinbau
Einbaubereich:  Fahrbahn

Bei der Abrechnung müssen die von der Bauleitung des AG
abgezeichneten Originalwiegekarten vorliegen. Duplikate
werden nicht anerkannt.
Menge: 100,000 t

**2.13 SMA 8 S 25/55-55A, 3 - 6 cm, Fahrbahn,**
SMA 8 S 25/55-55A, 3 - 6 cm, Fahrbahn,

SMA 8 S 25/55-55A DIA FA nach ZTV Asphalt-StB,  liefern
und heiß einbauen. Einbau mit Fertiger bei nicht mit
dem Fertiger zu erreichenden Anpassungsbereichen,
Einbau von Hand.

Bereich:  Fahrbahn
Einbaudicke:  ca. 3 - 6 cm
Bindemittel:  Straßenbaubitumen 25/55-55A nach DIN EN
12591

Bei der Abrechnung müssen die von der Bauleitung des AG
abgezeichneten Originalwiegekarten vorliegen. Duplikate
werden nicht anerkannt.
Menge: 275,000 t

**2.14 Asphalttragdeckschicht AC 16 TD, herstellen (Tonneneinbau) Gehwegbereich**
Asphalttragdeckschicht AC 16 TD, herstellen
(Tonneneinbau) Gehwegbereich

Asphaltmischgut nach TL Asphalt-StB 07, Fassung 2013,
liefern und nach ZTV Asphalt StB 07, Fassung 2013,
gemäß Belastungsklasse 0,3 in die Verkehrsfläche
einbauen und verdichten.

Einbau mit dem Fertiger, bei nicht mit dem Fertiger zu
erreichenden Flächen, Einbau von Hand.

Asphalttragdeckschicht: AC 16 TD
Einbaudicke:  bis 10,0 cm, im Mittel 8,0 cm
Bindemittel Bitumen: 70/100

Seitliche Abböschung 1:1 anlegen und verdichten.

Bereich : Gehweg

Bei der Abrechnung müssen die von der Bauleitung des AG
abgezeichneten Wiegekarten vorliegen.
Menge: 75,000 t

**2.15 SMA-Deckschicht aufrauen**
SMA-Deckschicht aufrauen

Splittmastixasphaltdeckschicht aufrauen. Abstreuen mit
0,5 bis 1,0 kg/m² Edelbrechsand (füllerarm) der Körnung
1/3 mm. DasAbstreumaterial ist mit Streugerät
gleichmäßig auf die noch heiße Deckschicht aufzubringen
und während des Abwalzvorganges mit schweren Walzen so
einzudrücken, dass es sich mit der Deckschicht fest
verbindet. Nicht fest gebundenes Abstreumaterial, das
durch Abwalzen der Deckschicht gelöst wurde, abkehren,
in das Eigentum des AN übernehmen und einer
Wiederverwertung zuführen. Es darf nicht wieder für das
Abstreuen von Deckschichten verwendet werden.
Menge: 2550,000 m2

**2.16 Bordsteine aufnehmen und verlegen**
Bordsteine aufnehmen und verlegen

Bordsteine aus Beton oder Naturstein aufnehmen,
einschließlich Abbruch der Rückenstütze und des
Fundamentes.
Die aufgenommenen und zur Wiederverwendung geeigneten
Bordsteine reinigen und innerhalb der Baustelle lagern.
Die Schuttmassen und zur Wiederverwendung ungeeignete
Bordsteine zur Entsorgungsstelle des AN fahren und
einer Wiederverwertung zuführen.
Nach Durchführung der Aufnahme, die Bordsteine wieder
versetzen, einschließlich Herstellung des Fundamentes
und der Rückenstütze aus Beton C 20/25 und, sofern
ursprünglich vorhanden, Wiederherstellung der
Dehnungsfuge entsprechend dem ursprünglichen Zustand.
Die Stoßfugen über 5 mm Breite mit Zementmörtel MV 1 zu
3 in der Farbe der Bordsteine verfugen und vergiessen.

Bordsteine  12/20/100 bis 25/30/100
Naturbordsteine etwa gleicher Abmessung.
Menge: 10,000 m

**2.17 Natursteinpflaster aufnehmen und abfahren**
Natursteinpflaster aufnehmen und abfahren

Natursteinpflaster verschiedener Größen und Dicken in
Sand- oder Mörtelbett verlegt, einschließlich Bettung
aufnehmen

Bereich: Gehweg

Das Aufbruchgut geht in das Eigentum des AN über und
ist gemäß Kreislaufwirtschaftsgesetz KrWG einer
Wiederverwertung zuzuführen.
Menge: 20,000 m2

**2.18 Naturbordsteine aufnehmen und verlegen**
Naturbrdsteine aufnehmen und verlegen

Bordsteine aus Naturstein aufnehmen, einschließlich
Abbruch der Rückenstütze und des Fundamentes.
Die aufgenommenen und zur Wiederverwendung geeigneten
Bordsteine reinigen und innerhalb der Baustelle lagern.
Die Schuttmassen und zur Wiederverwendung ungeeignete
Bordsteine zur Entsorgungsstelle des AN fahren und
einer Wiederverwertung zuführen.
Nach Durchführung der Aufnahme, die Bordsteine wieder
versetzen, einschließlich Herstellung des Fundamentes
und der Rückenstütze aus Beton C 20/25 und, sofern
ursprünglich vorhanden, Wiederherstellung der
Dehnungsfuge entsprechend dem ursprünglichen Zustand.
Die Stoßfugen über 5 mm Breite mit Zementmörtel MV 1 zu
3 in der Farbe der Bordsteine verfugen und vergiessen.

Bordsteine  12/20/100 bis 25/30/100
Naturbordsteine etwa gleicher Abmessung.
Menge: 35,000 m

**2.19 Straßenbaustoffe und Oberbau aller Art <=BM-F aufnehmen und wiederverwerten**
Straßenbaustoffe und Oberbau aller Art <=BM-F aufnehmen
und wiederverwerten

Bodenmaterial der Materialklasse <=BM-F3 in
Maschinenarbeit und bei Erfordernis von Hand in ebenen
und geneigten Flächen aufnehmen und verladen

Das Material ist der zugrundeliegenden Materialklasse
nach §24 Ersatzbaustoffverordnung, getrennt zu verladen
und dem entsprechend einer Verwertung zuzuführen.

Bereich: Gehweg + Fahrbahn

Das Aufbruchgut geht in das Eigentum des AN über und
ist gemäß Kreislaufwirtschaftsgesetz KrWG einer
Wiederverwertung zuzuführen.
Menge: 15,000 m3

**2.20 Frostschutzschicht, Gehweg, 23 cm, RC I, Bk 0,3**
Frostschutzschicht, Gehweg,  23 cm, RC I, Bk 0,3

Schotter liefern und gemäß ZTV SoB-StB einbauen.

Einbaudicke i.M. 23 cm, Einbaugewicht 437 kg/m².
Toleranz für Sollhöhe +2,0/-2,0 cm.

Material = Material RC I-Baustoff nach EBV 2021,
Körnung 0/45 mm

Bereich: Gehweg

Bei der Abrechnung müssen die von der Bauleitung des AG
abgezeichneten Orginalwiegekarten vorliegen. Duplikate
werden nicht anerkannt.
Menge: 18,000 m2

**2.21 Schottertragschicht, Gehweg, 15 cm, RC I, Bk 0,3**
Schottertragschicht, Gehweg,  15 cm, RC I, Bk 0,3

Schotter liefern und gemäß ZTV SoB-StB einbauen.

Einbaudicke i.M. 15 cm, Einbaugewicht 285 kg/m².
Toleranz für Sollhöhe +2,0/-2,0 cm.

Verformungsmodul EV2 auf der Oberfläche min. 80 MN/m².
Verdichtungsgrad DPr min. 103 v.H.

Material = Material RC I-Baustoff nach EBV 2021,
Körnung 0/45 mm

Bereich: Gehweg

Bei der Abrechnung müssen die von der Bauleitung des AG
abgezeichneten Orginalwiegekarten vorliegen. Duplikate
werden nicht anerkannt.
Menge: 18,000 m2

**2.22 Erdplanum herstellen**
Erdplanum herstellen

Erdplanum profilgerecht herstellen und verdichten. Das
Regulieren des im Zuge der Erdarbeiten hergestellten
Grobplanums ist einzurechnen. Zulässige Abweichung des
Planums von der Sollhöhe: +/- 2 cm. Verdichtung des
Planums auf 103 % Proctordichte. EV 2 a. d. Planum
45MN/m2 entsprechend der RStO in aktuell gültiger
Fassung.
Menge: 18,000 m2

**2.23 Absperrpfosten und Verkehrsschilder demontieren und entsorgen**
Absperrpfosten und Verkehrsschilder demontieren und
entsorgen

Verkehrsschilder, Absperrpfosten, Umlaufsperren oder
Schranken inkl. Fundament demontieren und entsorgen.
Abrechnung pro einbetoniertem Rohr.

Das Aufbruchgut geht in das Eigentum des AN über und
ist gemäß Kreislaufwirtschaftsgesetz einer
Wiederverwertung zuzuführen.
Menge: 12,000 St

**2.24 Pflaster und Gehwegplatten**
Pflaster und Gehwegplatten

Pflaster und Platten verschiedener Größen und Dicken in
Sand- oder Mörtelbett verlegt, einschließlich Bettung
aufnehmen

Bereich: Gehweg

Das Aufbruchgut geht in das Eigentum des AN über und
ist gemäß Kreislaufwirtschaftsgesetz KrWG einer
Wiederverwertung zuzuführen.
Menge: 15,000 m2

**2.25 Rinnenbahn 1-reihig, verlegen**
Rinnenbahn 1-reihig, verlegen

Einreihige Rinne entsprechend DIN EN 1338 nach den
Richtlinien für die Herstellung und Verwendung von
Betonpflastersteinen im Straßenbau liefern und
verlegen. Einschließlich Herstellung des Unterbetons
aus C 20/25 fertigen, Beton entsprechend der Sohlenhöhe
des Betonsteinfundamentes. Steine in den frischen
Unterbeton oder nachträglich in ein Zementmörtelbett MV
1:3 versetzen. Fugen mit Zementmörtel MV 1:3
einschlämmen und Pflasteroberflächen anschließend
säubern. Die erforderlichen Erdarbeiten und Schnitte
sind in den EP einzurechnen.

Bereich:  Fahrbahn
Farbe:  grau
Verlegeart:  1-reihig

Größe: 24/16/14 cm (nach DIN EN 1338) in Kurven auch
16/16/14 cm
Menge: 25,000 m

**2.26 Betonbordsteine verlegen, (H 12/15/25)**
Betonbordsteine verlegen, (H 12/15/25)

Betonbordsteine gemäß DIN EN 1340 wie folgt verlegen:
Der Betonstuhl aus C 20/25 für die Bordsteine,
bestehend aus einer 20 cm dicken Sohle und einer
mindestens 10 cm breiten Rückenstütze, höhen- und
fluchtgerecht einschließlich der Kurven herstellen.
Einschließlich aller erforderlichen Schnitte und
Erdarbeiten, BK 3-5. Auf den frischen Beton sind die
Bordsteine zu versetzen. Die Fugen sind mit einer
Breite von 5 mm vorzusehen. Fugen über 5 mm Breite wie
z. B. in Kurven (Keilfugen) sind mit Zementmörtel 1:3
sauber und voll auszufugen. Bordsteine gem. DIN 483 aus
wetterbeständigem Hartgestein und quarzhaltigem
Natursand als Zuschlagstoff, Tritt und Anlaufflächen
ausgewaschen. Quarz, hell, gewaschen.

Größe:  H 12/15/25/100 cm, H 12/15/25/ 50 cm nach DIN
EN 1340
Farbe:  Quarz, hell, gewaschen
Menge: 18,000 m

**2.27 Betonrandsteine verlegen, 8/20/100 cm**
Betonrandsteine verlegen, 8/20/100 cm

Betonrandsteine gemäß DIN EN 1340 liefern und wie folgt
verlegen: Der Betonstuhl aus C 20/25 für die
Bordsteine, bestehend aus einer 20 cm dicken Sohle und
einer mindestens 10 cm breiten Rückenstütze, höhen- und
fluchtgerecht einschließlich der Kurven herstellen.
Einschließlich aller erforderlichen Schnitte und
Erdarbeiten.
Auf den frischen Beton sind die Betonrandsteine zu
versetzen. Herstellung zur Eingrenzung Pflasterfläche.
Randsteine gem. DIN 483 aus wetterbeständigem
Hartgestein und quarzhaltigem Natursand als
Zuschlagstoff. Quarz, hell, gewaschen.

Größe:  8/20/100 nach DIN EN 1340
Farbe:  Quarz, hell, gewaschen
Menge: 75,000 m

**2.28 Plattenbelag für Gehweg herstellen; 40 x 40 cm**
Plattenbelag für Gehweg herstellen; 40 x 40 cm

Platten aus Beton nach DIN EN 1339

l= 400 mm, b= 400 mm, h= 50 mm in Randbereichen auch
l= 400 mm, b= 200 mm, h= 50 mm

Verlegeart = Läuferverband
Pflasterart  = ohne Fase
Farbe  = grau
Bereich = Gehweg
Bettung  = Mineralstoffgemisch 0/8 mm. (4cm)
Fugen = Mineralstoffgemisch 0/4 mm, Fugenbreite min
5mm.
jedoch:

Abmessung = 40 x 40 cm
Menge: 18,000 m2

**2.29 Plattenbelag regulieren**
Plattenbelag regulieren

Platte in Sand und/oder Mörtelbett gesetzt aufnehmen,
reinigen und zur Wiederverwendung seitlich lagern.
Ausführung auf Gehweg, Überfahrten  und Zufahrten, in
nicht zusammenhängenden Flächen.

Schuttmassen, Bettung und zur Wiederverwendung
ungeeignete Platten in Eigentum des AN übernehmen und
einer Wiederverwertung zuführen.

Wiederverlegung wie in Position 6.22 beschrieben.

Plattenformat: 30 x 30 cm,  40 x 40 cm, 50 x 50cm u.ä.
Abmessungen
Menge: 10,000 m2

**2.30 Schneiden von Gehwegplatten**
Schneiden von Gehwegplatten

Gehwegplatten aus Beton paßgerecht schneiden, z.B. an
Kanten, Anschlüssen, für die Verlegung an Einbauten und
Aussparungen.

Naßschnitt
Gehwegplatten bis 6 cm Dicke.
Menge: 18,000 m

**2.31 Schneiden von Bordsteinen**
Schneiden von Bordsteinen

Bord- und Randsteine paßgerecht schneiden.

Naßschnitt
Menge: 10,000 St

### 3 Straßeneinläufe und Schächte

**3.1 Straßenablauf ausbauen**
Straßenablauf einschließlich Aufsatz ausbauen.

Straßenablauf einschließlich Aufsatz vollstaendig
ausbauen.
Anschlussleitungen, die bestehen bleiben, soweit erforderlich abdichten.
Erdarbeiten unterhalb der Leitungsanschluesse in Boden
der Klassen 3 bis 5 ausfuehren.
Einschließlich Ausbauen von Rohrleitungen bis 0,5 m
Länge.
Straßenablauf aus Betonfertigteilen,
Ausbautiefe ab OK Aufsatz ueber 1,25 bis 1,75 m.
Straßenablauf liegt in befestigter Flaeche. Aufbruch-
und Erdarbeiten ausfuehren.
Durch den Abbruch entstandene Gruben bis OK-Erdplanum
mit geeignetem Boden verfuellen und verdichten. Boden
liefert AN.
Aufsätze 50/50 cm oder 50/30 cm.
Ausgebaute Stoffe und Aushub in Eigentum des AN
uebernehmen und von der Baustelle entfernen.
Menge: 2,000 St

**3.2 Baugrube für Straßenablauf herstellen**
Baugrube für Straßenabläufe ausheben

Baugrubentiefe bis 2,00 m.
Baugrubenabmessung: 2,00 * 2,00 m
Verbau entsprechend statischen und konstruktiven
Erfordernissen herstellen, vorhalten und von der
Baustelle
entfernen.
Aushub zur Wiederverwendung seitlich lagern, nach
Verlegen der Leitung in Graben oberhalb der
Leitungszone einbauen und verdichten. Fehlenden
Verfüllboden liefern, einbauen und verdichten.
Zum Verfüllen nicht verwendeten Aushub in Eigentum des
AN übernehmen und von der Baustelle entfernen.
Abgerechnet wird nach Abtragsprofilen.
Menge: 5,500 m3

**3.3 Straßenablauf einbauen**
Straßenablauf einbauen

Straßenablauf auf einem herzustellenden Betonfundament,
15 cm dick aus C 20/25 fachgerecht einbauen. Der Ablauf
(Naßschlamm) besteht aus folgenden Teilen:
Bodenteil 2A DIN 4052 h = 30,0 cm
Zwischenteil 6A DIN 4052 h = 29,5 cm
Muffenteil 3A DiN 4052 h = 35,0 cm mit 150 mm  Auslauf
u. Steckmuffe L
Zwischenteil 6A DIN 4052 h = 29,5 cm
Schaft  11
Auflagering  10b (passend f. Aufsätze 300/500)
Menge: 2,000 St

**3.4 Aufsatz Klassse D 400 f. Strassenablauf aufsetzen**
Aufsatz Klasse D 400 für Strassenablauf aufsetzen

Aufsatz für Strassenablauf nach DIN 1229 aufsetzen,
Klasse D 400, Ausführung nach DIN 19 594 oder
gleichwertiger Art, 300x500, mit Schlitzweite 34,5 mm.
Aufsatz mit Scharnier.
Dämpfende Einlage.
Aufsatz zunächst provisorisch auflegen und entsprechend Bauablauf Zug um Zug bis auf planmässige Höhe
setzen.
Fuge zwischen Fertigteilen mit Mörtel MG III
nach DIN 1053 füllen. Füllung glattstreichen.
Menge: 10,000 St

**3.5 Leitungsgraben, Tiefe 1,75 bis 3,00<t<=5,00 m**
Boden für Leitungsgraben profilgerecht ausheben.

Straßenaufbruch wird gesondert vergütet.
Bodenklassen 3 bis 5 nach DIN 18300.
Grabentiefe 1,15 m bis 3,00 m.
Breite der Grabensohle über 0,8 bis 1,20 m.
Grabenbreiten nach DIN EN 1610.
Verbau entsprechend statischen und konstruktiven
Erfordernissen herstellen, vorhalten und von der
Baustelle entfernen.
Aushub, soweit zum Verfüllen geeignet, zur Wiederverwendung seitlich lagern, nach Verlegen der Leitung in
Graben oberhalb der Leitungszone einbauen und
verdichten. Fehlenden Verfüllboden einbauen und
verdichten wird gesondert vergütet.
Zum Verfüllen nicht verwendeten Aushub in Eigentum des
AN übernehmen, von der Baustelle entfernen und einer
Wiederverwertung zuführen.
Aushub ab Erdplanum, außerhalb des Bereichs der
flächigen Erdbauarbeiten ab Oberkante vorhandener
Straße.
Boden der Einstufung nach LAGA Z 1.1
Menge: 29,000 m3

**3.6 Leitungsgraben im Bereich von Leitungen**
Leitungsgraben im Bereich von Leitungen herstellen.

Boden im Bereich von kreuzenden und querenden
Versorgungsleitungen (Kabel/ Rohre) ausheben.
Bodenklassen 3 bis 5 nach DIN 18300.
Einzurechnen ist die Handschachtung und die Sicherung
der Leitungen gemäß den Richtlinien der Betreiber und
der ordnungsgemäße Wiedereinbau einschließlich
Herstellung der Leitungszone im Bereich der
Versorgungsleitungen.
In Leitungsgräben bis 3,00 m Tiefe.
Abgerechnet wird nach örtlichem Aufmaß.
Als Zulage zur Position Leitungsgraben erstellen.
Menge: 3,500 m3

**3.7 Anschlussleitung DN 150 herstellen**
Anschlussleitung DN 150 herstellen

Anschlussleitung für Straßenabläufe, zum Schacht bzw.
zur Sammelrohrleitung, nach statischen und
konstruktiven Erfordernissen herstellen.
Verlegung in Teillängen (teilweise müssen auch
Haltungen in zwei Abschnitten verlegt werden).
Form-, Pass- und Gelenkstücke werden gesondert
vergütet.
Rohr-DN 150.
KG-Rohr KG2000EM - DN 150 - aus Polyprpylen,
mineralverstärkt, nach DIN EN 1852-1, mit einseitiger
Steckmuffe, grün. Einschl. Schneiden.
Auflager und Überdeckung nach DIN EN 1610 aus Sand oder
Kiessand herstellen.
Die Verlegevorschriften sowie die Richtlinien des
Herstellers sind zu beachten und einzuhalten.
Menge: 18,000 m

**3.8 Formstück einbauen**
Formstück einbauen

Formstück in Rohrleitung DN 150  einbauen.
Vergütet wird der Mehraufwand für den Einbau des
Formstückes gegenüber der durchgemessenen Rohrleitung.
Formstücke = Abzweige, Reduktionsstücke DN 150,
Gelenkstücke, Passstück.
Menge: 2,000 St

**3.9 Bogenstück einbauen**
Bogenstück einbauen

Formstück in Rohrleitung DN 150  einbauen.
Vergütet wird der Mehraufwand für den Einbau des
Formstückes gegenüber der durchgemessenen Rohrleitung.
Formstücke = Bogen DN 150.
Menge: 6,000 St

**3.10 Kernbohrung am Kanalbauwerk**
Kernbohrung am Kanalbauwerk

Anbohren des Kanalbauwerks aus Mauerwerk oder Beton für
den Anschluss von Anschlussleitungen bis DN 200.

Die durch die Kernbohrung freigelegte Stahleinlage ist
fachgerecht durch geeignete Maßnahmen vor Korrosion zu
schützen. Das Bohrgerät darf nicht mittels Dübeltechnik
am Rohr befestigt werden. Inklusive der Entsorgung des
herausgetrennten Stücks, der Trennschnitte.
Menge: 2,000 St

**3.11 Anschlussleitung anschließen**
Anschlussleitung anschliessen

Anschlussleitung von Straßenabläufen an Stutzen des
Hauptkanals, an Schacht, oder an alte
Senkenleitungen anschließen.
Anschluss dichten.
Vergütet wird der Mehraufwand für das Herstellen des
Anschlusses (einschließlich eventueller Pass-Stücke,
Manschetten oder Muffen) gegenüber der bis zur
Innenfläche der Sammelrohrleitung durchgemessenen
Rohrleitung.
Rohr DN der Anschlussleitung 150 .
Anschlussleitung aus KG 2000.
Der hergestellte Rohranschluss ist von der Bauleitung
des AG abzunehmen.
Menge: 2,000 St

**3.12 Straßenablauf höhenmäßig regulieren**
Straßenablauf höhenmäßig regulieren

Aufsätze für Straßenabläufe den neuen Deckenhöhen
entsprechend bis +/- 6 cm regulieren. Inbegriffen ist
der seitliche Deckenanschluß aus C 20/25 bis Oberkante
Binder.

Das Aufbruchgut geht in das Eigentum des AN über und
ist gemäß Krw- / AbfG einer Wiederverwertung
zuzuführen.
Menge: 8,000 St

**3.13 Aufsatz für Straßenablauf aufnehmen und entsorgen**
Aufsatz für Straßenablauf aufnehmen und entsorgen

Aufsatz für Straßenablauf entsorgen.

Das Aufbruchgut geht in das Eigentum des AN über und
ist gemäß Krw- / AbfG einer Wiederverwertung
zuzuführen.
Menge: 0,000 St

**3.14 Straßenablauf umrüsten von 30/50 ohne Schanier auf 30/50 mit Schanier**
Straßenablauf umrüsten von 30/50 ohne Schanier auf
30/50 mit Schanier

Ablauf  30/50 ohne Schanier auf 30/50 mit Schanier
umrüsten, einschl. der Abbruch u. Mauerarbeiten. Das
Abbruchmaterial ist durch den AN zu beseitigen.
Straßenablauf aus Beton für Naßschlamm NW 450, DIN
4052. Die Oberkante des Ablaufes muss bis zu 10 cm
höhergelegt werden. Einschließlich aufnehmen und neu
versetzen von Zwischenteilen und Schaftkonus.
Einschließlich Aufnehmen und Entsorgen des Aufsatzes.
Menge: 8,000 St

**3.15 Schachtabdeckung ausbauen und entsorgen**
Schachtabdeckung ausbauen und entsorgen

Vorhandene alte Schachtabdeckungen ausbauen und einer
Wiederverwertung zuführen; einschl. aller notwendigen
Aufbruch-, Schneide- und Verfüllarbeiten (für
Arbeitsraum).
Menge: 11,000 St

**3.16 Einwalzbare Schachtabdeckung Infratop Selflevel, vom Lager der Fa Harbecke MH Xantenerstraße abholen und einbauen**
Einwalzbare Schachtabdeckung, Infratop Selflevel PKS
145mm/190mm. Vent und zugehörigen
Kunststoff-Auflagering H= 40mm/90mm, vom Lager der Fa
Habecke MH Xanternerstraße abholen und, einbauen

Schachtabdeckung INFRATOP Selflevel Klasse D 400 nach
DIN EN 124-2, lichte Weite600mm aus duktilem Gusseisen
GJS-500-7 ISO 1083 mit schwarzer Beschichtung auf
Wasserbasis. Mit Lockerungs-/ und Öffnungstaschen. Mit
freilagerndem PKS Gelenk in runder Bauform mit
Diebstahlsicherungsoption und Zuklappsicherung.Mit
Lüftungsöffnungen.

Rahmen zum Einwalzen in Asphalt - Rahmenhöhe
145mm/190mm. Rahmen mit Aufnahmetaschen für
Schmutzfänger nach DIN 12221. Deckel mit rutschsicherem
4L-Design. Mit T- BLOC-Verriegelungals integrierte
Öffnungshilfe mit Öffnung zur Betätigung mit
handelsüblichen Schachthaken. 90°Sicherungarretierung
des Deckels. Klapperfrei durch breite dämpfende
Polychlorropreneinlage. Hersteller zertifieziert nach
ISO 9001,18001,50001 Auflagering D 650-Kunststoff für
SelflevelAbdeckungen H = 145mm/145mm-Adapterring aus
Kunststoff für Selflevel Bestehend aus recycelten
thermoplastischen Materialien.
i.D650a.D730/790 H =40mm/90mm

Einbau gemäß der Herstellervorgaben mit allen
Nebenarbeiten und mehrfacher Regulierung während des
lageweisen Asphalteinbaus.
Die Abholung ist 2 - 3 Tage vorher beim AG anzumelden
Menge: 11,000 St

### 4 Inlinersanierung

**4.1 Senkenleitungen reinigen und von Abflusshindernissen befreien**
Senkenleitungen reinigen und von Abflusshindernissen
befreien

Senkenanschlussleitungen nach Wahl des AN mit Hochdruck
rohrschonend und rückstandsfrei als Vorbereitung zur
Sanierung reinigen. Schäden, die durch unsachgemäße
Reinigung entstanden sind, werden zu Lasten des AN
behoben; einschl. evtl. erf. vorheriger
Kamerabefahrung. Zugänglich vom Schacht oder von
Revisionsöffnungen im Haus; einschl. Öffnen auch von
schwierig zu öffnenden Revisionsöffnungen; max.
Verschmutzungsgrad bis 20 %.
Die Leitungen sind so zu reinigen, dass ein
ungehinderter Abfluss gewährleistet und das gewählte
Sanierungsverfahren durchführbar ist.
Das Resultat der Reinigung ist auf Video mittels
Kamerainspektion festzuhalten und dient als Nachweis
für die Abrechnung und die Abnahme der Sanierung.
Die Dokumentation der Inspektion als Video hat auf CD
oder DVD zu erfolgen. Die vollständigen Aufnahmen je
Haus sind auf einer CD/DVD unterzubringen.

Abgerechnet wird nach der Länge der gereinigten
Leitungsabschnitte.
Menge: 65,000 m

**4.2 Kanalreinigungseinheit mit Bedienung (Fräse)**
Kanalreinigungseinheit mit Bedienung (Fräse)

Kanalreinigungseinheit mit Bedienung (Fräse); mit allen
erforderlichen Arbeitswerkzeugen. Diese Leistung wird
nur auf Anordnung des AG durchgeführt. Zum beseitigen
von Muffenversätzen und  verfestigten Ablagerungen und
weiteren Hindernissen. Gezählt wird nur die Einsatzzeit
auf der Baustelle; An-und Abfahrt werden nicht
gesondert vergütet.
Menge: 10,000 h

**4.3 Kurzliner liefern und einbauen**
Kurzliner liefern und einbauen

Sanierung mittels Kurzliner mit einem in Epoxidharz
getränkten und dreilagigem Glasgewebe bis 1,0 m aus
ECR-Material oder gleichwertig, zum kraftschlüssigem
Verbund mit dem Altrohr zur punktuellen Sanierung von
Grundleitungen DN 100 bis DN 200 an einem Stück.

Muffen, bzw. die Muffen vor und hinter einem Schaden
sind mit dem Kurzliner mindestens 25 cm zu überdecken.
Das Trägermaterial muss faltenfrei und im eingebauten
System unter Umgebungstemperatur aushärten. Die
Rohrauskleidung erfolgt entweder über
Revisionsschächte, Revisionsöffnungen oder über
einzubringende Kopflöcher bei normalen
Einbaubedingungen. Die Kopflöcher werden gesondert
vergütet. Eingesetzte Materialien: ECR Glas

Einschl. anfräsen der Rohrinnenwandung in
erforderlichem Umfang. Die Fräsarbeiten sind auf
Datenträger zu dokumentieren.
Menge: 32,000 m

**4.4 Kurzliner als Zulage je weiterem Meter**
Kurzliner als Zulage je weiterem Meter

wie vor, jedoch jeder weitere Meter als Zulage zur
voranstehenden Position.
Menge: 10,000 m

**4.5 Schlauch-Liner**
Schlauch-Liner

Schlauchliner mit Zulassung liefern und fachgerecht
einbauen; Aushärtung mit Heißwasser. Anforderungen an
Material, Einbau und Qualifikation nach Merkblatt 7.1
des RSV e.V., faltenfreie Bogengängigkeit >60°, Einbau
von vorhandenem Revisionsschacht bzw. von
Revisionsöffnungen hinterwanderungsfrei in
Grundleitungen verschiedener Materialien und DN. (DN
100 -  DN 200). Dimensionssprünge sind gemäß den
Toleranzvorgaben des entsprechenden Liner-Herstellers
zu berücksichtigen. Die Eignung des Systems ist durch
Nachweis der  Eigenschaften (Biege-E-Modul,
Biegefestigkeit, Wanddicke, Wasserdichtheit, Haftung,
Resistenz) durch Prüfzeugnisse eines anerkannten
Prüfinstitutes vor Einbau nachzuweisen, Harzverbrauch,
Wandaufbau und Reaktionsverhalten sind nachzuweisen.
Es ist ein nahtloser Schlauch zu nutzen der eine
nachgewiesene Mindestwanddicke im eingebauten und
erhärteten Zustand von 3mm nicht unterschreitet.
Einschl. evtl. erforderlicher Wasserhaltung, Einmessen
aller Zuläufe sowie Kalibrieren des Schlauchliners
sowie aufrauen der Oberflächen und öffnen der
Linerenden.
Menge: 32,000 m

### 5 Stundenlohnarbeiten

**5.1 Verrechnungssatz Arbeitskraft (Baufacharbeiter)**
Verrechnungssatz Arbeitskraft (Baufacharbeiter)

Stundenlohnarbeiten auf Anordnung des AG ausführen.
Angeboten wird für die jeweilige Arbeitskraft ein
Verrechnungssatz, der sämtliche Aufwendungen enthält,
insbesondere den tatsächlichen Lohn mit den Zuschlägen
für Gemeinkosten, Sozialkassenbeiträge,
vermögenswirksame Leistungen und dergleichen, sowie
Lohn- o. Gehaltsnebenkosten. Zuschläge für Nacht-,
Sonntags- u. Feiertagsarbeit sowie Überstunden sind
jedoch nicht einzurechnen. Der Verrechnungssatz gilt
unabhängig von der Anzahl der abgerechneten Stunden.

Arbeitskraft = Baufacharbeiter
Menge: 5,000 h

**5.2 Verrechnungssatz Arbeitskraft (Bauvorarbeiter)**
Verrechnungssatz Arbeitskraft (Bauvorarbeiter)

Stundenlohnarbeiten  auf Anordnung des AG ausführen.
Angeboten wird für die jeweilige Arbeitskraft ein
Verrechnungssatz, der sämtliche Aufwendungen enthält,
insbesondere den tatsächlichen Lohn mit den Zuschlägen
für Gemeinkosten, Sozialkassenbeiträge,
vermögenswirksame Leistungen und dergleichen, sowie
Lohn- o. Gehaltsnebenkosten. Zuschläge für Nacht-,
Sonntags- u. Feiertagsarbeit sowie Überstunden sind
jedoch nicht einzurechnen. Der Verrechnungssatz gilt
unabhängig von der Anzahl der abgerechneten Stunden.

Arbeitskraft = Bauvorarbeiter
Menge: 5,000 h

**5.3 Gestellung LKW**
Gestellung LKW

Wie Position 3.1 jedoch:

Gestellung (Betriebsstunden) eines Lkw mit Bedienung
und Betriebsstoffen.

Art: mit Kippeinrichtung
Nutzlast: bis einschl. 10 t
Menge: 3,000 h

**5.4 Gestellung Verdichtungsgerät**
Gestellung Verdichtungsgerät

Wie Position 3.1 jedoch:

Gestellung (Betriebsstunden) eines
Bodenverdichtungsgerätes mit Bedienung und
Betriebsstoffen.

Art: Rüttelverdichter, entspr. AT 5000
Menge: 3,000 h

**5.5 Gestellung Ladegerät**
Gestellung Ladegerät

Wie Position 3.1 jedoch:

Gestellung (Betriebsstunden) eines Ladegerätes mit
Bedienung und Betriebsstoffen.

Art:  Luftbereift
Leistung: ca. 45 kW
Menge: 3,000 h
